# Fenster + Türen Geb 5 + 9, AfA Trier
Angebotsaufforderung (GAEB DA XML 3.3, DA83)
Projekt: 26_08
Währung: EUR
Erstellt mit: GXML Toolbox V3.3 R20220330, ORCA AVA 27 27.00.00, 09.07.2026

## VORBEMERKUNGEN
VORBEMERKUNGEN

A. Allgemein:

Alle im LV beschriebenen Leistungen sind grundsätzlich einschließlich kompletter Lieferung, betriebsfertiger Montage und betriebsfertiger Übergabe anzubieten. Es wurde deshalb bei den einzelnen Positionen auf selbstverständliche Ausdrücke wie liefern, verlegen, installieren, montieren, beschaffen und betriebsfertiger Anschluss soweit wie möglich verzichtet. Sollen nur Einzelleistungen wie z.B. nur Lieferung oder nur Montage ausgeführt werden, so ist dies im Text ausdrücklich beschrieben.

B. Allgemeine Regelungen für Bauarbeiten jeder Art DIN 18299

0.1 Angaben zur Baustelle

0.1.1
Lage der Baustelle, Umgebungsbedingungen, Zufahrtsmöglichkeiten und Beschaffenheit der Zufahrt sowie etwaige Einschränkungen bei ihrer Benutzung.

Die Baustelle befindet sich in Trier, Dasbachstraße 19, 54292 Trier-Nord. Die Liegenschaft ist über eine Schranke gesichert, kann jedoch befahren werden.

0.1.3
Art und Lage der baulichen Anlagen, z. B. auch Anzahl und Höhe der Geschosse.

Die nachfolgend beschriebenen Arbeiten befinden sich im Gebäude 5 + 9.

Gebäude 5:
Das Gebäude besteht aus 3 Geschossen zzgl. Keller- und Dachgeschoss.
Die Arbeiten finden ausschließlich im EG, OG1 und OG2 statt.

Gebäude 9:
Das Gebäude besteht aus 2 Geschossen zzgl. Keller- und Dachgeschoss.
Die Arbeiten finden ausschließlich im EG, OG1 und DG statt.

0.1.4
Verkehrsverhältnisse auf der Baustelle, insbesondere Verkehrsbeschränkungen.

Die Baustelle befindet sich auf der geschlossenen und gesicherten Liegenschaft der AfA Trier. Die Zufahr ist durch einen Sicherheitsdienst kontrolliert und die Einfahrt über eine Schranke gesichert.
Im Bereich der Liegenschaft muss Schrittgeschwindigkeit gefahren werden.

0.1.5
Für den Verkehr freizuhaltende Flächen.

Freizuhaltende Flächen in Abstimmung mit Leitung AfA und Bauleitung.

0.1.6
Baustellenumfeld

Im Umfeld des Baugeländes sind ausreichend Flächen für die Baustelleneinrichtung vorhanden.
Umfang und Lage der erforderlichen Flächen sind vor Baubeginn einvernehmlich mit der örtlichen Bauleitung festzulegen.

0.1.7
Lage, Art, Anschlusswert und Bedingungen für das Überlassen von Anschlüssen für Wasser, Energie und Abwasser.

Anschlüsse (Baustrom und Wasser) werden vom Bauherr gestellt.

0.1.8
Lage und Ausmaß der dem Auftragnehmer für die Ausführung seiner Leistungen zur Benutzung oder Mitbenutzung überlassenen Flächen und Räume.

Im Umfeld des Baugeländes sind ausreichend Flächen für Lagerungen vorhanden.
Umfang und Lage der Flächen sind vor Baubeginn einvernehmlich mit der örtlichen Bauleitung festzulegen.

0.1.12
Besondere Vorgaben für die Entsorgung, z. B. besondere Beschränkungen für die Beseitigung von Abwasser und Abfall.

Die Abbruch- und Ausbaumaterialien sind nach belasteten und unbelasteten Bauabfällen zu trennen. Hierbei ist nach den Vorschriften der Kreisverwaltung Trier-Saarburg zu verfahren.
Unbelasteter Bauschutt und Metallschrott werden Eigentum des AN und sind auf eine amtlich zugelassene Bauschuttdeponie abzufahren.
Belastete Bauabfälle sind gesondert entsprechend den Vorschriften und gemäß den in der Ausschreibung definierten Verfahren zu entsorgen.

0.1.18
Gegebenenfalls gemäß der Baustellenverordnung getroffene Maßnahmen.

Die Baustelle unterliegt der Baustellenverordnung.
Der Auftraggeber (AG) ist gemäß §3 Baustellenverordnung
verpflichtet, die Arbeiten bzgl. der Sicherheit und des
Gesundheitsschutzes zwischen den Ausführenden zu
koordinieren bzw. koordinieren zu lassen.

0.2 Angaben zur Ausführung

0.2.1
Vorgesehene Arbeitsabschnitte, Arbeitsunterbrechungen und Arbeitsbeschränkungen nach Art, Ort und Zeit sowie Abhängigkeit von Leistungen anderer.

Die Arbeiten müssen im laufenden Betrieb, d.h. während der Belegung der Räume ausgeführt werden. Der Ausbau / Einbau der einzelnen Türen hat daher jeweils am gleichen Tag zu erfolgen.

Der Arbeitsablauf muss tagsaktuell mit der Bauleitung / AfA Leitung abgestimmt werden.

0.2.12
Art und Umfang der vom Auftraggeber verlangten Eignungs- und Gütenachweise.

Alle vom AG nachgefragten, zur regelhaften Funktion des Werkes notwendigen Nachweise und Datenblätter sind umgehend im Original vorzulegen und auszuhändigen.

0.2.22  Sonstiges

- Bautagesberichte
Für die Dauer der Arbeiten sind Bautagesberichte mit  Angaben über die Anzahl der Beschäftigten und die Art der Arbeiten zu führen und der Bauleitung wöchentlich zur Anerkennung vorzulegen.

- Baustellenbesprechungen
Der Auftragnehmer hat zu den Baustellenbesprechungen die der Auftraggeber regelmäßig durchführt, einen  geeigneten bevollmächtigten Vertreter zu entsenden. Die Besprechungen finden jeweils nach Vereinbarung statt.

0.4 Zusätzliche Regelungen zur Entsorgung

0.4.1 Verpakungsmaterialien
Verpackungsmaterialien Transport-, Um- und Verkaufspackungen sind gemäß §§ 4, 5 Abs. 3, 6 Abs. 2 der Verpackungsverordnung vom Auftragnehmer zu seinen Lasten zurückzunehmen und einer erneuten Verwendung zuzuführen.
Zuwiderhandlungen stellen eine Ordnungswidrigkeit im Sinne des § 18, Abs. 1 Nr. 11 AbfG in Verbindung mit § 12 Verpackungsverordnung dar und werden entsprechend den Bestimmungen des Gesetzes über Ordnungswidrigkeiten geahndet.

0.4.2 Ensorgungskalkulation
Alle im Zusammenhang mit der Entsorgung von Bauabfällen entstehenden Kosten sind, sofern nicht nachfolgend in Einzelpositionen gesondert ausgewiesen oder ausdrücklich vom Auftraggeber übernommen werden, in die Einheitspreise einzukalkulieren und werden nicht gesondert vergütet.

## Technische Vorbemerkungen
1.0  Alle für die Arbeiten des AN erforderlichen Arbeits- und Schutzgerüste bis 2,00 Standhöhe sind einzukalkulieren.
Alle Gerüstbauteile müssen den Anforderungen der entsprechenden DIN Normen, DIN 4420, DIN EN 12810, DIN EN 12811 entsprechen.

2.0 Maßnahmen der Baustelleneinrichtung sind in die Leistungspositionen einzukalkulieren und werden nicht gesondert vergütet.

3.0 Für die im Leistungsverzeichnis (LV) beschriebenen Arbeiten gelten (ohne Anspruch auf die Reihenfolge) die nachstehend aufgeführten Normen (in der jeweils aktuellen Fassung), Richtlinien, Verordnungen etc.

- VOB/ C auf dem jeweils neuesten Stand Grundlage dieses Leistungsverzeichnisses sind die jeweils gültige Ausgaben der:

1.) DIN 18 299 Allgemeine Regelungen für Bauarbeiten jeder Art
2.) DIN 18355 Tischlerarbeiten
3.) DIN 18357 Beschlagarbeiten
4.) VOB Teil A, DIN 1960
5.) VOB Teil B, DIN 1961
6.) VOB Teil C,
7.) Unfallverhütungs-Vorschriften.

und sonstige entsprechende Normen und DIN-Vorschriften.

Für die notwendigen Reinigungs-, Entschichtungs- und Entsorgungsarbeiten wird auf die gültigen Gesetze, örtlichen Verordnungen, Satzungen und Transportbestimmungen verwiesen. Diese sind bei den zuständigen Behörden zu erfragen. Behördliche Forderungen und Auflagen sind, soweit nicht besonders beschrieben, entsprechend zu berücksichtigen.

4.0 Der Auftragnehmer ist nicht von seiner eigenen  Pflicht befreit, die Massen und sonstigen Angaben sorgfältig auf Richtigkeit hin zu überprüfen.

5.0 Den Ausschreibungsunterlagen sind
folgende Planunterlagen beigelegt:
(Verkleinerungen, ohne Maßstab !!!)

- Anlagen 1-4 Fotos Bestandstüren Geb 5
- Anlage 5 Grundriss EG+OG1 Geb 5
- Anlage 6 Grundriss OG2 Geb 5

- Anlagen 7-9 Fotos Bestandst. Geb 9
- Anlage 10 Grundriss EG Geb 9
- Anlage 11 Grundriss OG1 Geb 9
- Anlage 12 Grundriss DG Geb 9

## 01 VH01 Tischlerarbeiten AfA Gebäude 5 + 9

### Bereich 01 Tischlerarbeiten Gebäude 5

#### Abschnitt 01.01 Abbrucharbeiten

*Hinweis: Hinweis Abbrucharbeiten:*
Hinweis Abbrucharbeiten:
Die unbelasteten, abgebrochenen Bauteile gehen ins
Eigentum des AN über und sind fachgerecht zu entsorgen.

Die Bestandsfotos in Anlagen sind zu beachten.

Der Türausbau, sowie -einbau hat immer jeweils an einem Tag zu erfolgen, da die Zimmer belegt sind. Der Bauablauf kann tagesaktuell mit dem Nutzer / Bauleitung abgestimmt werden.
Mehrkosten für sind entsprechend einzukalkulieren.

**01.01.0010 Türblatt Holz/Holzwerkstoff abbrechen bis B 1010 mm H 2135 mm Türblatt Holzwerkstoff D 40 mm v.Hand laden LKW AN nicht schadstoffbelastet**
*** Bezugsbeschreibung
Abbruch des Türblattes, mit Füllung, Innentür, aus Holz/Holzwerkstoff, im Rahmen einer Totalabbruchmaßnahme,
Breite Nennmaß Wandöffnung bis 1010 mm,
Höhe Nennmaß Wandöffnung bis 2135 mm,
Türblattdicke ca. 40 mm, Beschlag demontieren,
Ausführung innerhalb des Bauwerks,
Ausführung in allen Geschossen (EG bis 2.OG),
Arbeitshöhe bis 2 m,
Abbruch von Hand/mit handgeführten Kleingeräten,
aufgenommene Stoffe sammeln, auf LKW des AN laden,
Abfall ist nicht gefährlich, nicht schadstoffbelastet, Altholzkategorie A II,
die Entsorgung wird gesondert vergütet.

Der Ausbau des einzelnen Türblattes muss immer im direkten zeitlichen Zusammenhang mit dem Einbau der entsprechenden neuen Tür geschehen.
Menge: 90,000 St

**01.01.0020 Türblatt Stahlblech abbrechen bis B 1010 mm H 2135 mm Türblatt Stahlblech**
*** wie Position 01.01.0010
Türblatt aus Stahlblech
Menge: 10,000 St

**01.01.0030 Türzarge Stahl besch abbrechen bis B 1010 mm H 2135 mm Maulweite/WD bis 250mm v.Hand laden LKW AN nicht schadstoffbelastet**
*** Bezugsbeschreibung
Abbruch der Umfassungstürzarge,
aus beschichtetem Stahl,
im Rahmen einer Totalabbruchmaßnahme,
Breite Nennmaß Wandöffnung bis 1010 mm,
Höhe Nennmaß Wandöffnung bis 2135 mm, Maulweite/Wanddicke bis 250 mm,
Ausführung innerhalb des Bauwerks,
Ausführung in allen Geschossen (EG bis 2.OG),
Arbeitshöhe bis 2 m,
Abbruch von Hand/mit handgeführten Kleingeräten,
aufgenommene Stoffe sammeln, auf LKW des AN laden,
Abfall ist nicht gefährlich, nicht schadstoffbelastet,
die Entsorgung wird gesondert vergütet.

Der Ausbau der einzelnen Türzarge muss immer im direkten zeitlichen Zusammenhang mit dem Einbau der entsprechenden neuen Tür geschehen.
Menge: 10,000 St

**01.01.0040 Türzarge Holz abbrechen bis B 1010 mm H 2135 mm Maulweite/WD bis 250mm v.Hand laden LKW AN nicht schadstoffbelastet**
*** wie Position 01.01.0030
Türzarge aus Holz
Menge: 18,000 St

**01.01.0050 Türeckzarge Stahl besch abbrechen bis B 1010 mm H 2135 mm v.Hand laden LKW AN nicht schadstoffbelastet**
*** wie Position 01.01.0030
Eckzargen aus Stahlblech
Menge: 85,000 St

#### Abschnitt 01.02 Entsorgung von Bauabfällen

*Hinweis: Hinweis Entsorgungsarbeiten:*
Hinweis Entsprgungsarbeiten:
Die unbelasteten, abgebrochenen Bauteile gehen ins
Eigentum des AN über und sind fachgerecht zu entsorgen.

Die Zwischenlagerung kann in Containern erfolgen. Anzahl und Größe nach Wahl des AN. Die Containerstellung und Vorhaltung ist in die Entsorgungspositionen einzukalkulieren.

Die Abrechnung erfolgt gegen Vorlage des Wiegescheins und der Deponiebescheinigungen.

**01.02.0010 Abfall nicht gefährlich AVV170904 LKW AN trans. Entsorg.-geb. gg.Nachweis**
Bau- und Abbruchabfälle, v.g. Türen,
Abfall ist nicht gefährlich, nicht schadstoffbelastet, Abfallschlüssel nach AVV (Abfallverzeichnis-Verordnung) AVV 17 09 04 gemischte Bau- und Abbruchabfälle,
in Behälter auf Baustelle lagernd,
mit LKW des AN transportieren, zur Beseitigungsanlage,
zum Lager / zur Anlage nach Wahl des AN,
die Containerstellung und die Entsorgungsgebühren sind in den EP einzukalkulieren.
Menge: 6,000 t

**01.02.0020 Abfall nicht gefährlich AVV170402 LKW AN transp. Entsorg.-geb. gg.Nachweis**
Bau- und Abbruchabfälle, Metalle (Zargen, Beschläge, etc.),
nicht gefährlich, Abfallschlüssel nach AVV (Abfallverzeichnis-Verordnung) 170407 Metall, gemischt,
nicht schadstoffbelastet,
in Behälter auf Baustelle lagernd,
mit LKW des AN transportieren, zur Beseitigungsanlage,
zum Lager / zur Anlage nach Wahl des AN,
die Containerstellung und die Entsorgungsgebühren sind in den EP einzukalkulieren.
Menge: 2,500 t

#### Abschnitt 01.03 Brandschutztüren

**01.03.0010 Innentürel. IT.EG.17,27 Drehflügeltür 1flg B 1010 mm H 2135 mm T30 RS Eckzarge Stahlblech D 1,5mm Holzwerkstoff**
STLB-Bau 2026-04 027
Innentürelement aus Türblatt und Zarge, als Drehflügeltür, einflügelig, mit Anschlagfalz,
Breite Nennmaß Wandöffnung '1010' mm,
Höhe Nennmaß Wandöffnung '2135' mm,
bauphysikalische Anforderungen: Feuerwiderstandsklasse T 30 DIN 4102-5, mit Rauchschutzanforderung DIN 18095, Ausführung mit Eckzarge, Zarge aus Stahlblech, Oberfläche pulverbeschichtet, Dicke Werkstoff Zarge 1,5 mm, Breite Zargenspiegel 30/30 mm, ohne Bodeneinstand, Türblatt aus Holzwerkstoff, einfach gefälzt, mit Einlage aus Röhrenspanplatte, Oberfläche des Türblattes aus Kunststoff, Decklage aus HPL 0,5/0,6 mm, Oberfläche der Schmalfläche entsprechend Öffnungsfläche, mit Bändern, 2 Bänder je Flügel, vorgerichtet für PZ-Schloss DIN 18251 und DIN EN 12209, vorgerichtet für Obentürschließer, mit Bodendichtung, Ausführung gemäß Einzelbeschreibung,
Einzelbeschreibungs-Nr 'IT.EG.17, 27'
.
Menge: 2,000 St

#### Abschnitt 01.04 Schallschutztüren

**01.04.0010 Innentürel. Drehflügeltür 1flg B 1010 mm H 2135 mm 32dB SSK2 Eckzarge Stahlblech D 1,5mm Holzwerkstoff**
*** Bezugsbeschreibung
Innentürelement aus Türblatt und Zarge, als Drehflügeltür, einflügelig, mit Anschlagfalz,
Breite Nennmaß Wandöffnung '1010' mm,
Höhe Nennmaß Wandöffnung '2135' mm,
bauphysikalische Anforderungen: bewertetes Schalldämm-Maß DIN 4109 Rw 32dB (SSK2), Ausführung mit Eckzarge, Zarge aus Stahlblech, Oberfläche pulverbeschichtet, Dicke Werkstoff Zarge 1,5 mm, Breite Zargenspiegel 30/30 mm, ohne Bodeneinstand, Türblatt aus Holzwerkstoff, einfach gefälzt, mit Einlage aus Röhrenspanplatte, Oberfläche des Türblattes aus Kunststoff, Decklage aus HPL 0,5/0,6 mm, Oberfläche der Schmalfläche entsprechend Öffnungsfläche, mit Bändern, 2 Bänder je Flügel, vorgerichtet für Beschlaggarnitur, vorgerichtet für PZ-Schloss DIN 18251.
Türen: IT.EG.24
Menge: 1,000 St

**01.04.0020 Innentürel. Drehflügeltür 1flg B 1010 mm H 2135 mm 37dB SSK3 Eckzarge Stahlblech D 1,5mm Holzwerkstoff**
*** wie Position 01.04.0010
Breite 1010 mm
Höhe 2135 mm
bewertetes Schalldämm-Maß DIN 4109 Rw 37 dB (SSK3)
Türen: IT.EG.18, 20, 29
Menge: 3,000 St

**01.04.0030 Innentürel. Drehflügeltür 1flg B 1010 mm H 2010 mm 37dB SSK3 Eckzarge Stahlblech D 1,5mm Holzwerkstoff**
*** wie Position 01.04.0010
Breite 1010 mm
Höhe 2010 mm
bewertetes Schalldämm-Maß DIN 4109 Rw 37 dB (SSK3)
Türen: IT.EG.23, 25
Menge: 2,000 St

**01.04.0040 Innentürel. Drehflügeltür 1flg B 885mm H 2010 mm 37dB SSK3 Umfassungszarge MW 150mm Stahlblech D 1,5mm Holzwerkstoff**
*** wie Position 01.04.0010
Breite 885 mm
Höhe 2010 mm
bewertetes Schalldämm-Maß DIN 4109 Rw 37 dB (SSK3)
Umfassungszarge 2-teilig, aus Stahlblech, Dicke Werkstoff Zarge 1,5 mm, pulverbeschichtet,
Maulweite ca. 150mm
Türen: IT.EG.19, 33, 35
Menge: 3,000 St

**01.04.0050 Innentürel. Drehflügeltür 1flg B 1010mm H 2010 mm 37dB SSK3 Umfassungszarge MW 120mm Stahlblech D 1,5mm Holzwerkstoff**
*** wie Position 01.04.0010
Breite 1010mm
Höhe 2010 mm
bewertetes Schalldämm-Maß DIN 4109 Rw 37 dB (SSK3)
Umfassungszarge 2-teilig, aus Stahlblech, Dicke Werkstoff Zarge 1,5 mm, pulverbeschichtet,
Maulweite ca. 120mm
Türen: IT.EG.26d
Menge: 1,000 St

**01.04.0060 Innentürel. Drehflügeltür 1flg B 1010mm H 2135 mm 42dB SSK4 Umfassungszarge MW 380mm Stahlblech D 1,5mm Holzwerkstoff**
*** wie Position 01.04.0010
Breite 1010mm
Höhe 2135 mm
bewertetes Schalldämm-Maß DIN 4109 Rw 42 dB (SSK4)
Umfassungszarge 2-teilig, aus Stahlblech, Dicke Werkstoff Zarge 1,5 mm, pulverbeschichtet,
Maulweite ca. 380mm
Türen: IT.EG.26
Menge: 1,000 St

**01.04.0070 Innentürel. Drehflügeltür 1flg B 885 H 2010 mm 42dB SSK4 Umfassungszarge MW 125mm Stahlblech D 1,5mm Holzwerkstoff**
*** wie Position 01.04.0010
Breite 885mm
Höhe 2010 mm
bewertetes Schalldämm-Maß DIN 4109 Rw 42 dB (SSK4)
Umfassungszarge 2-teilig, aus Stahlblech, Dicke Werkstoff Zarge 1,5 mm, pulverbbeschichtet,
Maulweite ca. 125mm
Türen: IT.EG.26c
Menge: 1,000 St

#### Abschnitt 01.05 Zargen

*Hinweis: Hinweis Zargen*
Hinweis Zargen
In den nachfolgenden Positionen beschreiben Zargen an Türanlagen ohne Schallschutz- oder Brandschutzanforderungen

**01.05.0010 Eckzarge Stahlblech D 1,5mm B 1010 mm H 2135 mm pulverbesch**
*** Bezugsbeschreibung
STLB-Bau 2026-04 031
Eckzarge aus Stahlblech, Dicke Werkstoff Zarge 1,5 mm,
Breite Nennmaß Wandöffnung '1010' mm,
Höhe Nennmaß Wandöffnung '2135' mm, 2 Bänder je Flügel, Rahmenoberfläche pulverbeschichtet.
Menge: 55,000 St

**01.05.0020 Eckzarge Stahlblech D 1,5mm B 1010 mm H 2010mm nasslackbesch**
*** wie Position 01.05.0010
Höhe 2010 mm
Menge: 2,000 St

**01.05.0030 Eckzarge Stahlblech D 1,5mm B 885mm H 2135mm nasslackbesch**
*** wie Position 01.05.0010
Breite 885 mm
Höhe 2135 mm
Menge: 1,000 St

**01.05.0040 Zulage verzinken Eckzargen**
Zulage für das Verzinken von v.g. Eckzargen
im Bereich von Nassräumen
Menge: 17,000 St

**01.05.0050 Umfassungszarge Stahlblech D 1,5mm B 885 mm H 2010 mm Maulweite bis 150 mm nasslackbesch**
*** Bezugsbeschreibung
Umfassungszarge 2-teilig, aus Stahlblech, Dicke Werkstoff Zarge 1,5 mm,
Breite Nennmaß Wandöffnung '885' mm,
Höhe Nennmaß Wandöffnung '2010' mm,
Maulweite bis 150 mm, 2 Bänder je Flügel, Dichtungsprofil DIN EN 12365-1 als Lippendichtungsprofil, aus PVC, Rahmenoberfläche pulverbeschichtet.
Menge: 20,000 St

**01.05.0060 Umfassungszarge Stahlblech D 1,5mm B 760mm H 2010 mm Maulweite bis 150 mm nasslackbesch**
*** wie Position 01.05.0050
Breite 760 mm
Menge: 1,000 St

**01.05.0070 Umfassungszarge Stahlblech D 1,5mm B 1010 H 2010 mm Maulweite bis 150 mm nasslackbesch**
*** wie Position 01.05.0050
Breite 1010 mm
Menge: 1,000 St

**01.05.0080 Zulage verzinken Umfassungzargen**
Zulage für das Verzinken von v.g. Umfassungzargen
im Bereich von Nassräumen
Menge: 7,000 St

#### Abschnitt 01.06 Türblätter

*Hinweis: Hinweis Türblätter*
Hinweis Türblätter
In den nachfolgenden Positionen beschreiben Türblätter an Türanlagen ohne Schallschutz- oder Brandschutzanforderungen

**01.06.0010 Innentürblatt Drehflügeltür 1flg B 1010 mm H 2135 mm Holzwerkstoff**
*** Bezugsbeschreibung
STLB-Bau 2026-04 027
Innentürblatt, als Drehflügeltür, einflügelig, mit Anschlagfalz,
Breite Nennmaß Wandöffnung '1010' mm,
Höhe Nennmaß Wandöffnung '2135' mm,
Dicke Wand '300' mm, Türblatt aus Holzwerkstoff, einfach gefälzt, mit Einlage aus Röhrenspanplatte, Oberfläche des Türblattes aus Kunststoff, Decklage aus HPL 0,5/0,6 mm, Oberfläche der Schmalfläche entsprechend Öffnungsfläche, mit Bändern, 2 Bänder je Flügel, vorgerichtet für Beschlaggarnitur, vorgerichtet für PZ-Schloss DIN 18251.
Menge: 40,000 St

**01.06.0020 Innentürblatt Drehflügeltür 1flg B 885 mm H 2010 mm Holzwerkstoff**
*** wie Position 01.06.0010
Breite 885 mm
Höhe 2010 mm
Menge: 14,000 St

**01.06.0030 Innentürblatt Drehflügeltür 1flg B 1010 mm H 2010 mm Holzwerkstoff**
*** wie Position 01.06.0010
Breite 1010 mm
Höhe 2010 mm
Menge: 2,000 St

**01.06.0040 Innentürblatt Drehflügeltür 1flg B 760 mm H 2010 mm Holzwerkstoff**
*** wie Position 01.06.0010
Breite 760mm
Höhe 2010 mm
Menge: 1,000 St

**01.06.0050 Innentürblatt Nassraumtür Drehflügeltür 1flg B 1010 mm H 2135 mm Kunststoff**
*** Bezugsbeschreibung
STLB-Bau 2026-04 027
Innentürblatt, Nassraumtür, als Drehflügeltür, einflügelig, mit Anschlagfalz,
Breite Nennmaß Wandöffnung '1010' mm,
Höhe Nennmaß Wandöffnung '2135' mm,
Dicke Wand '300' mm, Türblatt aus Kunststoff, einfach gefälzt, mit Bändern, 2 Bänder je Flügel, vorgerichtet für Beschlaggarnitur, vorgerichtet für PZ-Schloss DIN 18251.
Menge: 15,000 St

**01.06.0060 Innentürblatt Nassraumtür Drehflügeltür 1flg B 885 mm H 2010 mm Kunststoff**
*** wie Position 01.06.0050
Breite 885 mm
Höhe 2010
Menge: 5,000 St

**01.06.0070 Innentürblatt Nassraumtür Drehflügeltür 1flg B 1010 mm H 2010 mm Kunststoff**
*** wie Position 01.06.0050
Breite 1010 mm
Höhe 2010
Menge: 1,000 St

**01.06.0080 Innentürblatt Nassraumtür Drehflügeltür 1flg B 885 mm H 2135 mm Kunststoff**
*** wie Position 01.06.0050
Breite 885mm
Höhe 2135
Menge: 1,000 St

**01.06.0090 Zulage für Lüftungsgitter in Nassraumtür**
Zulage für ein Lüftungsgitter,
BxH = ca. 600 x 100 mm,
aus Aluminium,
mit feststehenden Lamellen,
zur Montage in das Türblatt einer Nassraumtür.
Lieferung und fachgerechter Einbau einschließlich aller erforderlichen Ausschnitte, Befestigungsmittel und Abdichtungen.
Das Lüftungsgitter muss für den Einsatz in feuchtebelasteten Bereichen geeignet sein.
Menge: 15,000 St

#### Abschnitt 01.07 Beschläge

*Hinweis: Hinweis Beschläge*
Hinweis Beschläge
In den nachfolgenden Positionen beschreiben Beschläge an allen Türanlagen.

**01.07.0010 Obentürschließer Innentür einflg. Endanschlag Gleitschiene Korrosionsbeständigkeit Kl.2**
STLB-Bau 2026-04 029
Obentürschließer für Innentür, einflügelig, mit Endanschlag, ohne Feststellung, mit Montageplatte, Farbton silber, Korrosionsbeständigkeit DIN EN 1670 Klasse 2.
Menge: 30,000 St

**01.07.0020 Obentürschließer Feuer-Rauchschutz-Innentür einflg. Endanschlag Gleitsch. Festst. Korrosionsbest.Kl.2**
STLB-Bau 2026-04 029
Obentürschließer DIN EN 1154, für Feuer-/Rauchschutztür als Innentür, für einflügelige Türanlagen, mit Endanschlag, mit Gleitschiene, mit elektromechanischer Feststellung 24 V DC DIN EN 1155, Montage Bandseite, Farbton silber, Korrosionsbeständigkeit DIN EN 1670 Klasse 2, Ausführung gemäß Einzelbeschreibung.
Menge: 2,000 St

**01.07.0030 Einsteckschloss gefälzte Türen PZ**
STLB-Bau 2026-04 029
Einsteckschloss für gefälzte Türen, vorgerichtet für Profilzylinder DIN 18252, für einflügelige Tür, Falle und Riegel aus Stahl, korrosionsgeschützt.
Menge: 100,000 St

**01.07.0040 Einsteckschloss gefälzte Türen Panikfunkt. PZ**
STLB-Bau 2026-04 029
Einsteckschloss für gefälzte Türen, mit Panikfunktion, vorgerichtet für Profilzylinder DIN 18252, für einflügelige Tür, Falle und Riegel aus Stahl, korrosionsgeschützt.
Menge: 1,000 St

**01.07.0050 Drückergarnitur Gebrauchskl.3 Drücker-Drückergarn. Stahl niro matt Kurzschild**
STLB-Bau 2026-04 029
Drückergarnitur DIN EN 1906, Gebrauchskategorie Klasse 3, Dauerfunktionstüchtigkeit Klasse 7, als Drücker-Drückergarnitur, Maße DIN 18255, aus nichtrostendem Stahl, matt, gekröpft, Kurzschild, verdeckt verschrauben.
Menge: 82,000 St

**01.07.0060 Drückergarnitur Gebrauchskl.3 Wechselgarn. Drücker Türknauf nicht drehbar Stahl niro matt Kurzschild**
STLB-Bau 2026-04 029
Drückergarnitur DIN EN 1906, Gebrauchskategorie Klasse 3, Dauerfunktionstüchtigkeit Klasse 7, als Wechselgarnitur mit Drücker und Türknauf, nicht drehbar, aus nichtrostendem Stahl, matt, gekröpft, Kurzschild, verdeckt verschrauben.
Menge: 14,000 St

**01.07.0070 Drückergarnitur Gebrauchskl.3 Badtürdrückergarn. Stahl niro matt Drückerrosette**
STLB-Bau 2026-04 029
Drückergarnitur DIN EN 1906, Gebrauchskategorie Klasse 3, Dauerfunktionstüchtigkeit Klasse 6, als Badtürdrückergarnitur, Maße DIN 18255, aus nichtrostendem Stahl, matt, gekröpft, Drückerrosette, verdeckt verschrauben.
Menge: 1,000 St

#### Abschnitt 01.08 Sonstiges

*Hinweis: Hinweis Sonstiges*
Hinweis Sonstiges
In den nachfolgenden Positionen beschreiben Maßnahmen,
die auf Anweisung des AG auszuführen sind.

**01.08.0010 Türstopper Stahl niro**
STLB-Bau 2026-04 029
Türstopper aus nichtrostendem Stahl, mit Gummipuffer, für Bodenmontage, befestigen mit Dübeln und Schrauben.
Menge: 65,000 St

**01.08.0020 Türstopper Kunststoff**
STLB-Bau 2026-04 029
Türstopper aus Kunststoff, mit Gummipuffer, für Wandmontage, befestigen mit Dübeln und Schrauben.
Menge: 35,000 St

### Bereich 02 Tischlerarbeiten Gebäude 9

#### Abschnitt 02.01 Abbrucharbeiten

**02.01.0010 Türblatt Holz/Holzwerkstoff abbrechen bis B 1010 mm H 2135 mm Türblatt Holzwerkstoff D 40 mm v.Hand laden LKW AN nicht schadstoffbelastet**
*** Bezugsbeschreibung
Abbruch des Türblattes, mit Füllung, Innentür, aus Holz/Holzwerkstoff, im Rahmen einer Totalabbruchmaßnahme,
Breite Nennmaß Wandöffnung bis 1010 mm,
Höhe Nennmaß Wandöffnung bis 2135 mm,
Türblattdicke ca. 40 mm, Beschlag demontieren,
Ausführung innerhalb des Bauwerks,
Ausführung in allen Geschossen (EG bis 2.OG),
Arbeitshöhe bis 2 m,
Abbruch von Hand/mit handgeführten Kleingeräten,
aufgenommene Stoffe sammeln, auf LKW des AN laden,
Abfall ist nicht gefährlich, nicht schadstoffbelastet, Altholzkategorie A II,
die Entsorgung wird gesondert vergütet.

Der Ausbau des einzelnen Türblattes muss immer im direkten zeitlichen Zusammenhang mit dem Einbau der entsprechenden neuen Tür geschehen.
Menge: 45,000 St

**02.01.0020 Türblatt Stahlblech abbrechen bis B 1010 mm H 2135 mm Türblatt Stahlblech**
*** wie Position 02.01.0010
Türblatt aus Stahlblech
Menge: 5,000 St

**02.01.0030 Türzarge Stahl besch abbrechen bis B 1010 mm H 2135 mm Maulweite/WD bis 250mm v.Hand laden LKW AN nicht schadstoffbelastet**
*** Bezugsbeschreibung
Abbruch der Umfassungstürzarge,
aus beschichtetem Stahl,
im Rahmen einer Totalabbruchmaßnahme,
Breite Nennmaß Wandöffnung bis 1010 mm,
Höhe Nennmaß Wandöffnung bis 2135 mm, Maulweite/Wanddicke bis 250 mm,
Ausführung innerhalb des Bauwerks,
Ausführung in allen Geschossen (EG bis 2.OG),
Arbeitshöhe bis 2 m,
Abbruch von Hand/mit handgeführten Kleingeräten,
aufgenommene Stoffe sammeln, auf LKW des AN laden,
Abfall ist nicht gefährlich, nicht schadstoffbelastet,
die Entsorgung wird gesondert vergütet.

Der Ausbau der einzelnen Türzarge muss immer im direkten zeitlichen Zusammenhang mit dem Einbau der entsprechenden neuen Tür geschehen.
Menge: 17,000 St

**02.01.0040 Türzarge Holz abbrechen bis B 1010 mm H 2135 mm Maulweite/WD bis 250mm v.Hand laden LKW AN nicht schadstoffbelastet**
*** wie Position 02.01.0030
Türzarge aus Holz
Menge: 32,000 St

**02.01.0050 Türeckzarge Stahl besch abbrechen bis B 1010 mm H 2135 mm v.Hand laden LKW AN nicht schadstoffbelastet**
*** wie Position 02.01.0030
Eckzargen aus Stahlblech
Menge: 8,000 St

#### Abschnitt 02.02 Entsorgung von Bauabfällen

*Hinweis: Hinweis Entsorgungsarbeiten:*
Hinweis Entsprgungsarbeiten:
Die unbelasteten, abgebrochenen Bauteile gehen ins
Eigentum des AN über und sind fachgerecht zu entsorgen.

Die Zwischenlagerung kann in Containern erfolgen. Anzahl und Größe nach Wahl des AN. Die Containerstellung und Vorhaltung ist in die Entsorgungspositionen einzukalkulieren.

Die Abrechnung erfolgt gegen Vorlage des Wiegescheins und der Deponiebescheinigungen.

**02.02.0010 Abfall nicht gefährlich AVV170904 LKW AN trans. Entsorg.-geb. gg.Nachweis**
Bau- und Abbruchabfälle, v.g. Türen,
Abfall ist nicht gefährlich, nicht schadstoffbelastet, Abfallschlüssel nach AVV (Abfallverzeichnis-Verordnung) AVV 17 09 04 gemischte Bau- und Abbruchabfälle,
in Behälter auf Baustelle lagernd,
mit LKW des AN transportieren, zur Beseitigungsanlage,
zum Lager / zur Anlage nach Wahl des AN,
die Containerstellung und die Entsorgungsgebühren sind in den EP einzukalkulieren.
Menge: 3,000 t

**02.02.0020 Abfall nicht gefährlich AVV170402 LKW AN transp. Entsorg.-geb. gg.Nachweis**
Bau- und Abbruchabfälle, Metalle (Zargen, Beschläge, etc.),
nicht gefährlich, Abfallschlüssel nach AVV (Abfallverzeichnis-Verordnung) 170407 Metall, gemischt,
nicht schadstoffbelastet,
in Behälter auf Baustelle lagernd,
mit LKW des AN transportieren, zur Beseitigungsanlage,
zum Lager / zur Anlage nach Wahl des AN,
die Containerstellung und die Entsorgungsgebühren sind in den EP einzukalkulieren.
Menge: 1,000 t

#### Abschnitt 02.03 Brandschutztüren

**02.03.0010 Innentürel. Drehflügeltür 1flg B 1010 mm H 2010 mm T30 RS Eckzarge Stahlblech D 1,5mm Holzwerkstoff**
*** Bezugsbeschreibung
Innentürelement aus Türblatt und Zarge, als Drehflügeltür, einflügelig, mit Anschlagfalz,
Breite Nennmaß Wandöffnung '1010' mm,
Höhe Nennmaß Wandöffnung '2010' mm,
bauphysikalische Anforderungen: Feuerwiderstandsklasse T 30 DIN 4102-5, mit Rauchschutzanforderung DIN 18095, Ausführung mit Eckzarge, Zarge aus Stahlblech, Oberfläche pulverbeschichtet, Dicke Werkstoff Zarge 1,5 mm, Breite Zargenspiegel 30/30 mm, ohne Bodeneinstand, Türblatt aus Holzwerkstoff, einfach gefälzt, mit Einlage aus Röhrenspanplatte, Oberfläche des Türblattes aus Kunststoff, Decklage aus HPL 0,5/0,6 mm, Oberfläche der Schmalfläche entsprechend Öffnungsfläche, mit Bändern, 2 Bänder je Flügel, vorgerichtet für PZ-Schloss DIN 18251 und DIN EN 12209, vorgerichtet für Obentürschließer, mit Bodendichtung.
Innentür IT.EG.10
Menge: 1,000 St

**02.03.0020 Innentürel. Drehflügeltür 1flg B 760 mm H 2010 mm T30 RS Eckzarge Stahlblech D 1,5mm Holzwerkstoff**
*** wie Position 02.03.0010
mit Umfassungszarge 2-teilig,
Maulweite ca. 250 mm,
pulverbeschichtet,

Breite ca. 760 mm
Höhe ca. 2010 mm

Innentür IT.DG.01
Menge: 1,000 St

**02.03.0030 Innentürel. Drehflügeltür 1flg B 1010 mm H 2010 mm T30 RS Umfassungszarge Stahlblech D 1,5mm Holzwerkstoff**
*** wie Position 02.03.0010
Umfassungszarge 2-teilig, aus Stahlblech,
Dicke Werkstoff Zarge 1,5 mm,
Maulweite ca. 250 mm,
pulverbeschichtet

zusätzlich zu o.g. Brandschutzanforderungen:
bewertetes Schalldämm-Maß DIN 4109 Rw 37 dB (SSK3)

Innentür IT.EG.17
Menge: 1,000 St

#### Abschnitt 02.04 Schallschutztüren

**02.04.0010 Innentürel. Drehflügeltür 1flg B 1010 mm H 2010 mm 32dB SSK2 Umfassungszarge Stahlblech D 1,5mm Holzwerkstoff**
*** Bezugsbeschreibung
Innentürelement aus Türblatt und Zarge, als Drehflügeltür, einflügelig, mit Anschlagfalz,
Breite Nennmaß Wandöffnung '1010' mm,
Höhe Nennmaß Wandöffnung 2010 mm,
bauphysikalische Anforderungen: bewertetes Schalldämm-Maß DIN 4109 Rw 32 dB (SSK2), Ausführung mit Umfassungszarge, Zarge aus Stahlblech, Breite Zargenspiegel 30/30 mm, Oberfläche pulverbeschichtet, Dicke Werkstoff Zarge 1,5 mm, ohne Bodeneinstand, Türblatt aus Holzwerkstoff, einfach gefälzt, mit Einlage aus Röhrenspanplatte, Oberfläche des Türblattes aus Kunststoff, Decklage aus HPL 0,5/0,6 mm, Oberfläche der Schmalfläche entsprechend Öffnungsfläche, mit Bändern, 2 Bänder je Flügel, vorgerichtet für Beschlaggarnitur, vorgerichtet für PZ-Schloss DIN 18251.
Maulweite ca. 120 mm.
Türen: IT.EG. 06, 08
Menge: 2,000 St

**02.04.0020 Innentürel. Drehflügeltür 1flg B 885 mm H 2010 mm 32dB SSK2 Umfassungszarge Stahlblech D 1,5mm Holzwerkstoff**
*** wie Position 02.04.0010
Breite 885 mm
Höhe 2010 mm
bewertetes Schalldämm-Maß DIN 4109 Rw 32 dB (SSK2), Ausführung mit Umfassungszarge
Umfassungszarge 2-teilig, aus Stahlblech, Dicke Werkstoff, Zarge 1,5 mm,
Maulweite ca. 150 mm,
pulverbeschichtet.
Türen: IT.EG.05, 07, 09, 11, 13, 15, 16a
Menge: 7,000 St

**02.04.0030 Innentürel. Drehflügeltür 1flg B 885 mm H 2010 mm 32dB SSK2 Eckzarge Stahlblech D 1,5mm Holzwerkstoff**
*** wie Position 02.04.0010
Ausführung mit Eckzarge, Zarge aus Stahlblech, Oberfläche pulverbeschichtet, Dicke Werkstoff Zarge 1,5 mm, Breite Zargenspiegel 30/30 mm,
Breite 885 mm
Höhe 2010 mm
bewertetes Schalldämm-Maß DIN 4109 Rw 32 dB (SSK2)
Türen: IT.EG.18
Menge: 1,000 St

**02.04.0040 Innentürel. Drehflügeltür 1flg B 885mm H 2010 mm 37dB SSK3 Umfassungszarge MW 120mm Stahlblech D 1,5mm Holzwerkstoff**
*** wie Position 02.04.0010
Breite 885mm
Höhe 2010 mm
bewertetes Schalldämm-Maß DIN 4109 Rw 37 dB (SSK3)
Umfassungszarge 2-teilig, aus Stahlblech, Dicke Werkstoff Zarge 1,5 mm,
Maulweite ca. 120mm,
pulverbeschichtet.
Türen: IT.DG.01a
Menge: 1,000 St

#### Abschnitt 02.05 Zargen

*Hinweis: Hinweis Zargen*
Hinweis Zargen
In den nachfolgenden Positionen beschreiben Zargen an Türanlagen ohne Schallschutz- oder Brandschutzanforderungen

**02.05.0010 Eckzarge Stahlblech D 1,5mm B 1635 mm H 2135 mm pulverbesch**
STLB-Bau 2026-04 031
Eckzarge aus Stahlblech, Dicke Werkstoff Zarge 1,5 mm,
Breite Nennmaß Wandöffnung '1635' mm,
Höhe Nennmaß Wandöffnung '2135' mm, 2 Bänder je Flügel, Rahmenoberfläche pulverbeschichtet.
Menge: 1,000 St

**02.05.0020 Umfassungszarge Stahlblech D 1,5mm B 885 mm H 2010 mm Maulweite bis 150 mm nasslackbesch**
*** Bezugsbeschreibung
Umfassungszarge 2-teilig, aus Stahlblech, Dicke Werkstoff Zarge 1,5 mm,
Breite Nennmaß Wandöffnung '885' mm,
Höhe Nennmaß Wandöffnung '2010' mm,
Maulweite bis 150 mm, 2 Bänder je Flügel, Dichtungsprofil DIN EN 12365-1 als Lippendichtungsprofil, aus PVC, Rahmenoberfläche pulverbeschichtet.
Menge: 26,000 St

**02.05.0030 Umfassungszarge Stahlblech D 1,5mm B 885 mm H 2010 mm Maulweite bis 250 mm nasslackbesch**
*** wie Position 02.05.0020
Maulweite ca 250mm
Menge: 1,000 St

**02.05.0040 Umfassungszarge Stahlblech D 1,5mm B 1010 H 2010 mm Maulweite bis 150 mm nasslackbesch**
*** wie Position 02.05.0020
Breite 1010 mm
Menge: 1,000 St

**02.05.0050 Umfassungszarge Stahlblech D 1,5mm B 760 H 2010 mm Maulweite bis 150 mm nasslackbesch**
*** wie Position 02.05.0020
Breite 760 mm
Menge: 1,000 St

**02.05.0060 Zulage verzinken Umfassungzargen**
Zulage für das Verzinken von v.g. Umfassungzargen
im Bereich von Nassräumen
Menge: 8,000 St

#### Abschnitt 02.06 Türblätter

*Hinweis: Hinweis Türblätter*
Hinweis Türblätter
In den nachfolgenden Positionen beschreiben Türblätter an Türanlagen ohne Schallschutz- oder Brandschutzanforderungen

**02.06.0010 Innentürblatt Drehflügeltür 1flg B 885 mm H 2010 mm Holzwerkstoff**
*** Bezugsbeschreibung
STLB-Bau 2026-04 027
Innentürblatt, als Drehflügeltür, einflügelig, mit Anschlagfalz,
Breite Nennmaß Wandöffnung '885' mm,
Höhe Nennmaß Wandöffnung '2010' mm,
Dicke Wand '300' mm, Türblatt aus Holzwerkstoff, einfach gefälzt, mit Einlage aus Röhrenspanplatte, Oberfläche des Türblattes aus Kunststoff, Decklage aus HPL 0,5/0,6 mm, Oberfläche der Schmalfläche entsprechend Öffnungsfläche, mit Bändern, 2 Bänder je Flügel, vorgerichtet für Beschlaggarnitur, vorgerichtet für PZ-Schloss DIN 18251.
Menge: 21,000 St

**02.06.0020 Innentürblatt Drehflügeltür 1flg B 1010 mm H 2010 mm Holzwerkstoff**
*** wie Position 02.06.0010
Breite 1010 mm
Höhe 2010 mm
Menge: 2,000 St

**02.06.0030 Innentürblätter Drehflügeltür 2flg B 1635 mm H 2135 mm Holzwerkstoff**
*** wie Position 02.06.0010
2-flüglig (2Stk Türblätter)
Öffnungsbreite 1635 mm
Öffnungshöhe 2135mm

Türteilung mittig
Ausführung mit Stand- und Gehflügel,
Standflügel vorgerichtet für Treibriegel in Türfalz,

IT.EG.16
Menge: 1,000 St

**02.06.0040 Innentürblatt Nassraumtür Drehflügeltür 1flg B 885 mm H 2010 mm Kunststoff**
*** Bezugsbeschreibung
STLB-Bau 2026-04 027
Innentürblatt, Nassraumtür, als Drehflügeltür, einflügelig, mit Anschlagfalz,
Breite Nennmaß Wandöffnung '885' mm,
Höhe Nennmaß Wandöffnung '2010' mm,
Dicke Wand '300' mm, Türblatt aus Kunststoff, einfach gefälzt, mit Bändern, 2 Bänder je Flügel, vorgerichtet für Beschlaggarnitur, vorgerichtet für PZ-Schloss DIN 18251.
Menge: 3,000 St

**02.06.0050 Innentürblatt Nassraumtür Drehflügeltür 1flg B 1010 mm H 2010 mm Kunststoff**
*** wie Position 02.06.0040
Breite 1010 mm
Höhe 2010
Menge: 2,000 St

**02.06.0060 Innentürblatt Nassraumtür Drehflügeltür 1flg B 760 mm H 2010 mm Kunststoff**
*** wie Position 02.06.0040
Breite 760 mm
Höhe 2010mm
Menge: 1,000 St

**02.06.0070 Zulage für Lüftungsgitter in Nassraumtür**
Zulage für ein Lüftungsgitter,
BxH = ca. 600 x 100 mm,
aus Aluminium,
mit feststehenden Lamellen,
zur Montage in das Türblatt einer Nassraumtür.
Lieferung und fachgerechter Einbau einschließlich aller erforderlichen Ausschnitte, Befestigungsmittel und Abdichtungen.
Das Lüftungsgitter muss für den Einsatz in feuchtebelasteten Bereichen geeignet sein.
Menge: 5,000 St

#### Abschnitt 02.07 Beschläge

*Hinweis: Hinweis Beschläge*
Hinweis Beschläge
In den nachfolgenden Positionen beschreiben Beschläge an allen Türanlagen.

**02.07.0010 Obentürschließer Innentür einflg. Endanschlag Gleitsch. Korrosionsbest.Kl.2**
STLB-Bau 2026-04 029
Obentürschließer für Innentür, einflügelig, mit Endanschlag, ohne Feststellung, mit Montageplatte, Farbton silber, Korrosionsbeständigkeit DIN EN 1670 Klasse 2.
Menge: 7,000 St

**02.07.0020 Obentürschließer Feuer-Rauchschutz-Innentür einflg. Endanschlag Gleitsch. Festst. Korrosionsbest.Kl.2**
STLB-Bau 2026-04 029
Obentürschließer DIN EN 1154, für Feuer-/Rauchschutztür als Innentür, für einflügelige Türanlagen, mit Endanschlag, mit Gleitschiene, mit elektromechanischer Feststellung 24 V DC DIN EN 1155, Montage Bandseite, Farbton silber, Korrosionsbeständigkeit DIN EN 1670 Klasse 2, Ausführung gemäß Einzelbeschreibung.
Menge: 3,000 St

**02.07.0030 Einsteckschloss gefälzte Türen PZ**
STLB-Bau 2026-04 029
Einsteckschloss für gefälzte Türen, vorgerichtet für Profilzylinder DIN 18252, für einflügelige Tür, Falle und Riegel aus Stahl, korrosionsgeschützt.
Menge: 45,000 St

**02.07.0040 Einsteckschloss gefälzte Türen Panikfunkt. PZ**
STLB-Bau 2026-04 029
Einsteckschloss für gefälzte Türen, mit Panikfunktion, vorgerichtet für Profilzylinder DIN 18252, für einflügelige Tür, Falle und Riegel aus Stahl, korrosionsgeschützt.
Menge: 2,000 St

**02.07.0050 Treibriegel verdeckt Stahl**
Treibriegel, verdeckt liegend, aus Stahl, verzinkt, Riegel aus Stahl, Ausführung gemäß Einzelbeschreibung,
Einzelbeschreibungs-Nr
für Tür IT.EG.16
.
Menge: 1,000 St

**02.07.0060 Drückergarnitur Gebrauchskl.3 Drücker-Drückergarn. Stahl niro matt Kurzschild**
STLB-Bau 2026-04 029
Drückergarnitur DIN EN 1906, Gebrauchskategorie Klasse 3, Dauerfunktionstüchtigkeit Klasse 6, als Drücker-Drückergarnitur, Maße DIN 18255, aus nichtrostendem Stahl, matt, gekröpft, Kurzschild, verdeckt verschrauben.
Menge: 45,000 St

**02.07.0070 Drückergarnitur Gebrauchskl.3 Wechselgarn. Drücker Türknauf nicht drehbar Stahl niro matt Kurzschild**
STLB-Bau 2026-04 029
Drückergarnitur DIN EN 1906, Gebrauchskategorie Klasse 3, Dauerfunktionstüchtigkeit Klasse 6, als Wechselgarnitur mit Drücker und Türknauf, nicht drehbar, aus nichtrostendem Stahl, matt, gekröpft, Kurzschild, verdeckt verschrauben.
Menge: 2,000 St

**02.07.0080 Drückergarnitur Gebrauchskl.3 Badtürdrückergarn. Stahl niro matt Drückerrosette**
STLB-Bau 2026-04 029
Drückergarnitur DIN EN 1906, Gebrauchskategorie Klasse 3, Dauerfunktionstüchtigkeit Klasse 6, als Badtürdrückergarnitur, Maße DIN 18255, aus nichtrostendem Stahl, matt, gekröpft, Drückerrosette, verdeckt verschrauben.
Menge: 1,000 St

#### Abschnitt 02.08 Sonstiges

*Hinweis: Hinweis Sonstiges*
Hinweis Sonstiges
In den nachfolgenden Positionen beschreiben Maßnahmen,
die auf Anweisung des AG auszuführen sind.

**02.08.0010 Türstopper Stahl niro**
STLB-Bau 2026-04 029
Türstopper aus nichtrostendem Stahl, mit Gummipuffer, für Bodenmontage, befestigen mit Dübeln und Schrauben.
Menge: 30,000 St

**02.08.0020 Türstopper Kunststoff**
STLB-Bau 2026-04 029
Türstopper aus Kunststoff, mit Gummipuffer, für Wandmontage, befestigen mit Dübeln und Schrauben.
Menge: 20,000 St

### Bereich 03 Stundenlohnarbeiten

#### Abschnitt 03.01 Stundenlohnarbeiten

*Hinweis: Hinweis*
Für anfallende Stundenlohnarbeiten sind feste
Stundenlohnverrechnungssätze anzubieten, in denen
unaufgegliedert Lohn- und Gehaltskosten und
Gemeinkostenanteile einschl. der Sozialkassenbeiträge
und vermögenswirksame Leistungen sowie Lohn- und
Gehaltsnebenkosten enthalten sind.

Zuschläge für Nacht-, Sonntags- und Feiertagsarbeit
sind nicht in die Verrechnungssätze einzubeziehen.

Der Bieter erklärt, dass die Verrechnungssätze unter
Beachtung der preisrechtlichen Vorschriften ermittelt
wurden und unabhängig von der Anzahl der abgerechneten
Stunden gelten.

**03.01.0010 Fachvorarbeiter/-in sämtliche Kosten/Zuschläge**
STLB-Bau 2025-10 091
Stundenlohnarbeiten durch Fachvorarbeiter/-in
der Verrechnungssatz für die jeweilige Arbeitskraft umfasst sämtliche Aufwendungen wie Lohn- und Gehaltskosten, Lohn- und Gehaltsnebenkosten, Zuschläge, lohngebundene und lohnabhängige Kosten, sonstige Sozialkosten, Gemeinkosten, Wagnis und Gewinn.
Menge: 10,000 h

**03.01.0020 Facharbeiter/-in sämtliche Kosten/Zuschläge**
STLB-Bau 2025-10 091
Stundenlohnarbeiten durch Facharbeiter/-in
der Verrechnungssatz für die jeweilige Arbeitskraft umfasst sämtliche Aufwendungen wie Lohn- und Gehaltskosten, Lohn- und Gehaltsnebenkosten, Zuschläge, lohngebundene und lohnabhängige Kosten, sonstige Sozialkosten, Gemeinkosten, Wagnis und Gewinn.
Menge: 10,000 h

**03.01.0030 Bauhelfer/-in sämtliche Kosten/Zuschläge**
STLB-Bau 2025-10 091
Stundenlohnarbeiten durch Bauhelfer/-in
der Verrechnungssatz für die jeweilige Arbeitskraft umfasst sämtliche Aufwendungen wie Lohn- und Gehaltskosten, Lohn- und Gehaltsnebenkosten, Zuschläge, lohngebundene und lohnabhängige Kosten, sonstige Sozialkosten, Gemeinkosten, Wagnis und Gewinn.
Menge: 10,000 h
